# Pintura plàstica sobre parament vertical en pistes esportives

- Propietat de l'arxiu: CYPE INGENIEROS, S.A.
- Format: FIEBDC-3/2002
- Divisa: EUR
- Costos indirectes: 3.00 %
- IVA: 21.00 %

## T Equipament urbà

### TD Equipaments esportius

#### TDM Revestiments

**TDM020** m² Pintura plàstica sobre parament vertical en pistes esportives.
Aplicació manual de dues mans de pintura plàstica, Pistes esportives "REVETÓN", vermell, acabat mat, textura llisa, la primera mà diluïda amb un 10 a 15% d'aigua i la següent diluïda amb un 10 a 15% d'aigua, (rendiment: 0,09 l/m² cada mà); sobre parament vertical de formigó, per a pista esportiva.
Criteri de valoració econòmica: El preu inclou la protecció dels elements de l'entorn que puguin veure's afectats durant els treballs.
Inclou: Preparació i neteja prèvia del suport. Preparació de la mescla. Aplicació d'una mà de fons i una mà d'acabat.
Criteri d'amidament de projecte: Superfície mesurada segons documentació gràfica de Projecte.
Criteri de mesura d'obra: Es mesurarà la superfície realment executada segons especificacions de Projecte.

| Codi | Ut | Descripció | Rendiment | Preu | Import |
|---|---|---|---|---|---|
| mt27pdr010u | l | Pintura plàstica, Pistes esportives "REVETÓN", a base de polímers acrílics a emulsió aquosa, color vermell, acabat mat, resistent a la intempèrie, d'altes prestacions i d'alta resistència a la abrasió; per a aplicar amb brotxa o corró. (material) | 0.180 | 6.46 | 1.16 |
| mo038 | h | Oficial 1ª pintor. (mà d'obra) | 0.127 | 27.50 | 3.49 |
| mo076 | h | Ajudant pintor. (mà d'obra) | 0.127 | 24.46 | 3.11 |
| % | % | Costos directes complementaris | 2 % | 7.76 | 0.16 |
|  |  | Costos directes |  |  | 7.92 |
