# Segellat de junta de dilatació amb massilla elàstica

- Propietat de l'arxiu: CYPE INGENIEROS, S.A.
- Format: FIEBDC-3/2002
- Divisa: EUR
- Costos indirectes: 3.00 %
- IVA: 21.00 %

## N Aïllaments e impermeabilitzacions

### NI Impermeabilitzacions

#### NIJ Junts

**NIJ020** m Segellat de junta de dilatació amb massilla elàstica.
Segellat de junta de dilatació de 15 mm d'amplada, en parament vertical exterior, amb massilla monocomponent a base de poliuretà, Masitex P "REVETÓN", color blanc, sobre fons de juntes per closa en cordons de polietilè expandit, de 20 mm de diàmetre; acabat mitjançant allisat del material amb espàtula.
Inclou: Neteja del suport. Protecció de la superfície contigua al junt. Reblert del fons del junt. Aplicació de la massilla.
Criteri d'amidament de projecte: Longitud mesurada segons documentació gràfica de Projecte.
Criteri de mesura d'obra: Es mesurarà la longitud realment executada segons especificacions de Projecte.

| Codi | Ut | Descripció | Rendiment | Preu | Import |
|---|---|---|---|---|---|
| mt15sja030bb | m | Fons de juntes per closa en cordons de polietilè expandit, de 20 mm de diàmetre, per a limitar la profunditat de la junta de dilatació. (material) | 1.000 | 0.24 | 0.24 |
| mt15rer640t | U | Cartutx de 300 cm³ de massilla monocomponent a base de poliuretà, Masitex P "REVETÓN", color blanc, amb duresa Shore A aproximada de 20, segons UNE-EN ISO 868 i elongació a ruptura >= 400%, segons UNE-EN ISO 8339. (material) | 0.520 | 11.57 | 6.02 |
| mo112 | h | Peó especialitzat construcció. (mà d'obra) | 0.251 | 23.79 | 5.97 |
| % | % | Costos directes complementaris | 2 % | 12.23 | 0.24 |
|  |  | Costos directes |  |  | 12.47 |
