# Impermeabilització líquida de jardinera, per l'interior

- Propietat de l'arxiu: CYPE INGENIEROS, S.A.
- Format: FIEBDC-3/2002
- Divisa: EUR
- Costos indirectes: 3.00 %
- IVA: 21.00 %

## N Aïllaments e impermeabilitzacions

### NL Impermeabilitzacions líquides

#### NLD Jardineres

**NLD010** m² Impermeabilització líquida de jardinera, per l'interior.
Impermeabilització líquida de jardinera, per l'interior, amb dues mans de revestiment continu elàstic impermeabilitzant, Revetón Mempur Aqua "REVETÓN", acabat setinat, color blanc, de 1,2 mm d'espessor mínim; prèvia aplicació d'una mà d'emprimació de dos components, a base de resina epoxi en dispersió aquosa "REVETÓN", incolora, acabat setinat. Inclús geotèxtil no teixit de fibres de polièster, Texnón 100 "REVETÓN" i massilla tixòtropa, per a la resolució de punts singulars.
Inclou: Neteja i preparació de la superfície. Aplicació de l'emprimació. Resolució dels punts singulars. Aplicació de l'impermeabilitzant.
Criteri d'amidament de projecte: Superfície mesurada segons documentació gràfica de Projecte.
Criteri de mesura d'obra: Es mesurarà la superfície realment executada segons especificacions de Projecte.

| Codi | Ut | Descripció | Rendiment | Preu | Import |
|---|---|---|---|---|---|
| mt15rer010b | l | Emprimació de dos components, a base de resina epoxi en dispersió aquosa "REVETÓN", incolora, acabat setinat, per a aplicar amb brotxa, corró o pistola. (material) | 0.200 | 36.05 | 7.21 |
| mt15rer501d | m² | Geotèxtil no teixit de fibres de polièster, Texnón 100 "REVETÓN", de 100 g/m² de massa superficial i 0,82 mm de gruix, subministrat en rotllos de 0,2x100 m. (material) | 0.050 | 3.17 | 0.16 |
| mt15rer140a | kg | Massilla tixòtropa a base de poliuretà líquid, color gris. (material) | 0.100 | 19.52 | 1.95 |
| mt15rer115i | kg | Revestiment continu elàstic impermeabilitzant, Revetón Mempur Aqua "REVETÓN", a base de resina de poliuretà monocomponent, diòxid de titani, pigments, pigments estenedors seleccionats, acabat setinat, color blanc, antifloridura i antiverdet, amb resistència als àlcalis, per a aplicar amb brotxa, corró o pistola. (material) | 1.400 | 16.18 | 22.65 |
| mo032 | h | Oficial 1ª aplicador de productes impermeabilitzants. (mà d'obra) | 0.192 | 27.50 | 5.28 |
| mo070 | h | Ajudant aplicador de productes impermeabilitzants. (mà d'obra) | 0.192 | 24.46 | 4.70 |
| % | % | Costos directes complementaris | 2 % | 41.95 | 0.84 |
|  |  | Costos directes |  |  | 42.79 |
