# Impermeabilització líquida de la cornisa o ràfec

- Propietat de l'arxiu: CYPE INGENIEROS, S.A.
- Format: FIEBDC-3/2002
- Divisa: EUR
- Costos indirectes: 3.00 %
- IVA: 21.00 %

## N Aïllaments e impermeabilitzacions

### NL Impermeabilitzacions líquides

#### NLF Façanes

**NLF005** m² Impermeabilització líquida de la cornisa o ràfec.
Impermeabilització líquida de la cornisa o ràfec de formigó armat, amb dues mans de revestiment continu elàstic impermeabilitzant, Revetón Cubiertas "REVETÓN", Revetón Cubiertas "REVETÓN", acabat mat, color blanc, 1 l/m² i de 1,2 mm d'espessor mínim, sobre morter de ciment, industrial, amb additiu hidròfug, M-5, amb pendent del 1% al 5%, acabat remolinat, prèvia aplicació d'una mà d'emprimació de dos components, a base de resina epoxi en dispersió aquosa "REVETÓN", incolora, acabat setinat.
Inclou: Abocat, estesa i reglejat de la capa de morter de formació de pendents. Aplicació de l'emprimació. Aplicació de l'impermeabilitzant.
Criteri d'amidament de projecte: Superfície mesurada segons documentació gràfica de Projecte.
Criteri de mesura d'obra: Es mesurarà la superfície realment executada segons especificacions de Projecte.

| Codi | Ut | Descripció | Rendiment | Preu | Import |
|---|---|---|---|---|---|
| mt15rer010b | l | Emprimació de dos components, a base de resina epoxi en dispersió aquosa "REVETÓN", incolora, acabat setinat, per a aplicar amb brotxa, corró o pistola. (material) | 0.200 | 36.05 | 7.21 |
| mt15rer100a | l | Revestiment continu elàstic impermeabilitzant, Revetón Cubiertas "REVETÓN", a base de copolímers acrílics en dispersió aquosa, diòxid de titani i pigments estenedors seleccionats, acabat mat, color blanc, amb resistència als raigs UV i als àlcalis, per a aplicar amb brotxa, corró o pistola. (material) | 1.000 | 8.76 | 8.76 |
| mt08aaa010a | m³ | Aigua. (material) | 0.007 | 1.50 | 0.01 |
| mt09mif010ia | t | Morter industrial per a obra de paleta, de ciment, color gris, amb additiu hidròfug, categoria M-5 (resistència a compressió 5 N/mm²), subministrat en sacs, segons UNE-EN 998-2. (material) | 0.038 | 44.20 | 1.68 |
| op00tal020 |  | Trepant amb batedora. | 0.200 | 0.00 | 0.00 |
| mo032 | h | Oficial 1ª aplicador de productes impermeabilitzants. (mà d'obra) | 0.258 | 27.50 | 7.10 |
| mo070 | h | Ajudant aplicador de productes impermeabilitzants. (mà d'obra) | 0.258 | 24.46 | 6.31 |
| % | % | Costos directes complementaris | 2 % | 31.07 | 0.62 |
|  |  | Costos directes |  |  | 31.69 |
