# Pintura anticarbonatació

- Propietat de l'arxiu: CYPE INGENIEROS, S.A.
- Format: FIEBDC-3/2002
- Divisa: EUR
- Costos indirectes: 3.00 %
- IVA: 21.00 %

## R Revestiments i extradossats

### RL Tractaments superficials de protecció

#### RLB Anticarbonatació

**RLB010** m² Pintura anticarbonatació.
Aplicació manual de dues mans de pintura anticarbonatació opaca "REVETÓN", a base de resines de copolímers acrílics, uretans, diòxid de titani i pigments estenedors seleccionats, color blanc, acabat mat, textura llisa, (rendiment: 0,113 l/m² cada mà), per a la protecció del formigó o morter enfront de la carbonatació i ambients agressius contaminats.
Inclou: Neteja de la superfície suport. Aplicació d'una mà de fons i una mà d'acabat.
Criteri d'amidament de projecte: Superfície mesurada segons documentació gràfica de Projecte.
Criteri de mesura d'obra: Es mesurarà la superfície realment executada segons especificacions de Projecte.

| Codi | Ut | Descripció | Rendiment | Preu | Import |
|---|---|---|---|---|---|
| mt27tsr010b | l | Pintura anticarbonatació opaca "REVETÓN", a base de resines de copolímers acrílics, uretans, diòxid de titani i pigments estenedors seleccionats, color blanc, acabat mat, textura llisa, impermeable a l'aigua de pluja, permeable al vapor d'aigua, autonetejable, antifloridura i antiverdet i resistent als raigs UV i als àlcalis; per a aplicar amb brotxa, corró o pistola. (material) | 0.226 | 8.80 | 1.99 |
| mo038 | h | Oficial 1ª pintor. (mà d'obra) | 0.190 | 27.50 | 5.23 |
| mo076 | h | Ajudant pintor. (mà d'obra) | 0.190 | 24.46 | 4.65 |
| % | % | Costos directes complementaris | 2 % | 11.87 | 0.24 |
|  |  | Costos directes |  |  | 12.11 |
