# Rehabilitació de revestiment exterior de façana de xapa metàl·lica

- Propietat de l'arxiu: CYPE INGENIEROS, S.A.
- Format: FIEBDC-3/2002
- Divisa: EUR
- Costos indirectes: 3.00 %
- IVA: 21.00 %

## R Revestiments i extradossats

### RY Preparacions, proteccions, reparacions i reforços de revestiments

#### RYY Reparacions

**RYY070** m² Rehabilitació de revestiment exterior de façana de xapa metàl·lica.
Rehabilitació de revestiment exterior de façana de xapa metàl·lica, mitjançant l'aplicació manual de dues mans de revestiment elàstic anticorrosiu a base de copolímers acrílics en dispersió aquosa Fercoat "REVETÓN", color blanc, acabat mat, textura llisa, (rendiment: 0,25 l/m² cada mà). Inclús detergent alcalí OH "REVETÓN", per a eliminar les restes de brutícia.
Inclou: Preparació i neteja del suport. Aplicació de dues mans d'acabat.
Criteri d'amidament de projecte: Superfície resultant del desenvolupament de les xapes metàl·liques que componen el revestiment exterior de façana, segons documentació gràfica de Projecte.
Criteri de mesura d'obra: Es mesurarà la superfície realment executada segons especificacions de Projecte, resultant del desenrotllament de les xapes metàl·liques que componen el revestiment exterior de façana.

| Codi | Ut | Descripció | Rendiment | Preu | Import |
|---|---|---|---|---|---|
| mt27thr020d | l | Detergent alcalí OH "REVETÓN", incolor. (material) | 0.250 | 9.72 | 2.43 |
| mt27pir090ya | l | Revestiment elàstic anticorrosiu Fercoat "REVETÓN", color blanc, acabat mat, textura llisa, a base de copolímers acrílics en dispersió aquosa, diòxid de titani, pigments estenedors seleccionats i pigments anticorrosius, exempta de plom i de cromats, antifloridura i antiverdet, autonetejable i amb resistència als raigs UV, per a aplicar amb pistola. (material) | 0.500 | 14.50 | 7.25 |
| mq08lch020c | h | Equip de raig d'aigua a pressió, amb adaptador per a llança d'aigua. (maquinària) | 0.227 | 6.06 | 1.38 |
| mq07ple010bg | U | Lloguer diari de cistell elevador de braç articulat, motor dièsel, de 16 m d'altura màxima de treball, inclús manteniment i assegurança de responsabilitat civil. (maquinària) | 0.012 | 129.04 | 1.55 |
| op00dec010 |  | Decapador. | 1.000 | 0.00 | 0.00 |
| op00tal020 |  | Trepant amb batedora. | 1.000 | 0.00 | 0.00 |
| mo038 | h | Oficial 1ª pintor. (mà d'obra) | 0.785 | 27.50 | 21.59 |
| mo076 | h | Ajudant pintor. (mà d'obra) | 0.785 | 24.46 | 19.20 |
| % | % | Costos directes complementaris | 2 % | 53.40 | 1.07 |
|  |  | Costos directes |  |  | 54.47 |
