# Segellat de junta de dilatació amb massilla elàstica

- Propietat de l'arxiu: CYPE Ingenieros S.A.
- Format: FIEBDC-3/2016
- Programa: Generador de preus de la construcció. CYPE Ingenieros, S.A.
- Data: 21/12/2022
- Divisa: EUR
- Costos indirectes: 3 %
- IVA: 21 %

## N Aïllaments e impermeabilitzacions

### NI Impermeabilitzacions

#### NIJ Junts

**NIJ020** m Segellat de junta de dilatació amb massilla elàstica.
Segellat de junta de dilatació de 15 mm d'amplada, en parament vertical exterior, amb massilla monocomponent a base de poliuretà, Masitex P "REVETÓN", color blanc, sobre fons de juntes per closa en cordons de polietilè expandit, de 20 mm de diàmetre; acabat mitjançant allisat del material amb espàtula.
Inclou: Neteja del suport. Protecció de la superfície contigua al junt. Reblert del fons del junt. Aplicació de la massilla.
Criteri d'amidament de projecte: Longitud mesurada segons documentació gràfica de Projecte.
Criteri de mesura d'obra: Es mesurarà la longitud realment executada segons especificacions de Projecte.

| Codi | Ut | Descripció | Rendiment | Preu | Import |
|---|---|---|---|---|---|
| mt15sja030bb | m | Fons de juntes per closa en cordons de polietilè expandit, de 20 mm de diàmetre, per a limitar la profunditat de la junta de dilatació. (material) | 1 | 0.24 | 0.240 |
| mt15rer640t | U | Cartutx de 300 cm³ de massilla monocomponent a base de poliuretà, Masitex P "REVETÓN", color blanc, amb duresa Shore A aproximada de 20, segons UNE-EN ISO 868 i elongació a ruptura >= 400%, segons UNE-EN ISO 8339. (material) | 0.52 | 11.57 | 6.016 |
| mo112 | h | Peó especialitzat construcció. (mà d'obra) | 0.251 | 23.79 | 5.971 |
| % | % | Costos directes complementaris | 2 % | 12.227 | 0.245 |
|  |  | Costos directes |  |  | 12.472 |

Residus:
- col·locació: mt15sja030bb; factor de residu 0.044
- col·locació: mt15rer640t; factor de residu 0.03

## Recursos

**mt15sja030bb** m Fons de juntes per closa en cordons de polietilè expandit
Dades tècniques: Cost energètic 8.448 MJ; Emissió de CO2 0.033 kg; Codi LER 17 02 03; Massa de l'element 0.022 kg; Volum 0.000037 m3
Residus:
- embalatge: re170201 Fusta. (component de residu); rendiment 0.04 kg; Codi LER 17 02 01; Massa de l'element 1 kg; Volum 0.000909 m3

**mt15rer640t** U Cartutx de 300 cm³ de massilla monocomponent a base de poliuretà
Dades tècniques: Cost energètic 70.416 MJ; Emissió de CO2 3.440 kg; Codi LER 17 09 04; Massa de l'element 0.354 kg; Volum 0.000236 m3
Residus:
- embalatge: re170203 Plàstic. (component de residu); rendiment 0.2 kg; Codi LER 17 02 03; Massa de l'element 1 kg; Volum 0.001667 m3
