# Impermeabilització líquida de jardinera, per l'interior

- Propietat de l'arxiu: CYPE Ingenieros S.A.
- Format: FIEBDC-3/2016
- Programa: Generador de preus de la construcció. CYPE Ingenieros, S.A.
- Data: 21/12/2022
- Divisa: EUR
- Costos indirectes: 3 %
- IVA: 21 %

## N Aïllaments e impermeabilitzacions

### NL Impermeabilitzacions líquides

#### NLD Jardineres

**NLD010** m² Impermeabilització líquida de jardinera, per l'interior.
Impermeabilització líquida de jardinera, per l'interior, amb dues mans de revestiment continu elàstic impermeabilitzant, Revetón Mempur Aqua "REVETÓN", acabat setinat, color blanc, de 1,2 mm d'espessor mínim; prèvia aplicació d'una mà d'emprimació de dos components, a base de resina epoxi en dispersió aquosa "REVETÓN", incolora, acabat setinat. Inclús geotèxtil no teixit de fibres de polièster, Texnón 100 "REVETÓN" i massilla tixòtropa, per a la resolució de punts singulars.
Inclou: Neteja i preparació de la superfície. Aplicació de l'emprimació. Resolució dels punts singulars. Aplicació de l'impermeabilitzant.
Criteri d'amidament de projecte: Superfície mesurada segons documentació gràfica de Projecte.
Criteri de mesura d'obra: Es mesurarà la superfície realment executada segons especificacions de Projecte.

| Codi | Ut | Descripció | Rendiment | Preu | Import |
|---|---|---|---|---|---|
| mt15rer010b | l | Emprimació de dos components, a base de resina epoxi en dispersió aquosa "REVETÓN", incolora, acabat setinat, per a aplicar amb brotxa, corró o pistola. (material) | 0.2 | 36.05 | 7.210 |
| mt15rer501d | m² | Geotèxtil no teixit de fibres de polièster, Texnón 100 "REVETÓN", de 100 g/m² de massa superficial i 0,82 mm de gruix, subministrat en rotllos de 0,2x100 m. (material) | 0.05 | 3.17 | 0.159 |
| mt15rer140a | kg | Massilla tixòtropa a base de poliuretà líquid, color gris. (material) | 0.1 | 19.52 | 1.952 |
| mt15rer115i | kg | Revestiment continu elàstic impermeabilitzant, Revetón Mempur Aqua "REVETÓN", a base de resina de poliuretà monocomponent, diòxid de titani, pigments, pigments estenedors seleccionats, acabat setinat, color blanc, antifloridura i antiverdet, amb resistència als àlcalis, per a aplicar amb brotxa, corró o pistola. (material) | 1.4 | 16.18 | 22.652 |
| mo032 | h | Oficial 1ª aplicador de productes impermeabilitzants. (mà d'obra) | 0.192 | 27.5 | 5.280 |
| mo070 | h | Ajudant aplicador de productes impermeabilitzants. (mà d'obra) | 0.192 | 24.46 | 4.696 |
| % | % | Costos directes complementaris | 2 % | 41.949 | 0.839 |
|  |  | Costos directes |  |  | 42.788 |

Residus:
- col·locació: mt15rer010b; factor de residu 0.03
- col·locació: mt15rer501d; factor de residu 0.06
- col·locació: mt15rer140a Massilla tixòtropa a base de poliuretà líquid, color gris; factor de residu 0.03
- col·locació: mt15rer115i; factor de residu 0.03

## Recursos

**mt15rer010b** l Emprimació de dos components
Dades tècniques: Cost energètic 95.746 MJ; Emissió de CO2 3.641 kg; Codi LER 17 09 04; Massa de l'element 1.1 kg; Volum 0.000733 m3
Residus:
- embalatge: re150104 Envasos metàl·lics. (component de residu); rendiment 0.064 kg; Codi LER 15 01 04; Massa de l'element 1 kg; Volum 0.001667 m3

**mt15rer501d** m² Geotèxtil no teixit de fibres de polièster
Dades tècniques: Cost energètic 6.554 MJ; Emissió de CO2 0.297 kg; Codi LER 17 06 04; Massa de l'element 0.1 kg; Volum 0.000167 m3
Residus:
- embalatge: re170203 Plàstic. (component de residu); rendiment 0.024 kg; Codi LER 17 02 03; Massa de l'element 1 kg; Volum 0.001667 m3

**mt15rer140a** kg Massilla tixòtropa a base de poliuretà líquid, color gris
Dades tècniques: Cost energètic 144.209 MJ; Emissió de CO2 7.002 kg; Codi LER 17 09 04; Massa de l'element 1 kg; Volum 0.000667 m3
Residus:
- embalatge: re150104 Envasos metàl·lics; rendiment 0.003 kg

**mt15rer115i** kg Revestiment continu elàstic impermeabilitzant
Dades tècniques: Cost energètic 94.263 MJ; Emissió de CO2 3.778 kg; Codi LER 17 09 04; Massa de l'element 1 kg; Volum 0.000667 m3
Residus:
- embalatge: re170203 Plàstic; rendiment 0.003 kg
