# Impermeabilització líquida de la cornisa o ràfec

- Propietat de l'arxiu: CYPE Ingenieros S.A.
- Format: FIEBDC-3/2016
- Programa: Generador de preus de la construcció. CYPE Ingenieros, S.A.
- Data: 21/12/2022
- Divisa: EUR
- Costos indirectes: 3 %
- IVA: 21 %

## N Aïllaments e impermeabilitzacions

### NL Impermeabilitzacions líquides

#### NLF Façanes

**NLF005** m² Impermeabilització líquida de la cornisa o ràfec.
Impermeabilització líquida de la cornisa o ràfec de formigó armat, amb dues mans de revestiment continu elàstic impermeabilitzant, Revetón Cubiertas "REVETÓN", Revetón Cubiertas "REVETÓN", acabat mat, color blanc, 1 l/m² i de 1,2 mm d'espessor mínim, sobre morter de ciment, industrial, amb additiu hidròfug, M-5, amb pendent del 1% al 5%, acabat remolinat, prèvia aplicació d'una mà d'emprimació de dos components, a base de resina epoxi en dispersió aquosa "REVETÓN", incolora, acabat setinat.
Inclou: Abocat, estesa i reglejat de la capa de morter de formació de pendents. Aplicació de l'emprimació. Aplicació de l'impermeabilitzant.
Criteri d'amidament de projecte: Superfície mesurada segons documentació gràfica de Projecte.
Criteri de mesura d'obra: Es mesurarà la superfície realment executada segons especificacions de Projecte.

| Codi | Ut | Descripció | Rendiment | Preu | Import |
|---|---|---|---|---|---|
| mt15rer010b | l | Emprimació de dos components, a base de resina epoxi en dispersió aquosa "REVETÓN", incolora, acabat setinat, per a aplicar amb brotxa, corró o pistola. (material) | 0.2 | 36.05 | 7.210 |
| mt15rer100a | l | Revestiment continu elàstic impermeabilitzant, Revetón Cubiertas "REVETÓN", a base de copolímers acrílics en dispersió aquosa, diòxid de titani i pigments estenedors seleccionats, acabat mat, color blanc, amb resistència als raigs UV i als àlcalis, per a aplicar amb brotxa, corró o pistola. (material) | 1 | 8.76 | 8.760 |
| mt08aaa010a | m³ | Aigua. (material) | 0.007 | 1.5 | 0.011 |
| mt09mif010ia | t | Morter industrial per a obra de paleta, de ciment, color gris, amb additiu hidròfug, categoria M-5 (resistència a compressió 5 N/mm²), subministrat en sacs, segons UNE-EN 998-2. (material) | 0.038 | 44.2 | 1.680 |
| mo032 | h | Oficial 1ª aplicador de productes impermeabilitzants. (mà d'obra) | 0.258 | 27.5 | 7.095 |
| mo070 | h | Ajudant aplicador de productes impermeabilitzants. (mà d'obra) | 0.258 | 24.46 | 6.311 |
| % | % | Costos directes complementaris | 2 % | 31.067 | 0.621 |
|  |  | Costos directes |  |  | 31.688 |

Residus:
- col·locació: mt15rer010b; factor de residu 0.03
- col·locació: mt15rer100a; factor de residu 0.042582
- col·locació: mt09mif010ia; factor de residu 0.042

## Recursos

**mt15rer010b** l Emprimació de dos components
Dades tècniques: Cost energètic 95.746 MJ; Emissió de CO2 3.641 kg; Codi LER 17 09 04; Massa de l'element 1.1 kg; Volum 0.000733 m3
Residus:
- embalatge: re150104 Envasos metàl·lics. (component de residu); rendiment 0.064 kg; Codi LER 15 01 04; Massa de l'element 1 kg; Volum 0.001667 m3

**mt15rer100a** l Revestiment continu elàstic impermeabilitzant
Dades tècniques: Cost energètic 96.841 MJ; Emissió de CO2 3.686 kg; Codi LER 17 09 04; Massa de l'element 1.28 kg; Volum 0.000853 m3
Residus:
- embalatge: re150104 Envasos metàl·lics; rendiment 0.055 kg

**mt08aaa010a** m³ Aigua
Dades tècniques: Cost energètic 60.000 MJ; Emissió de CO2 30.000 kg

**mt09mif010ia** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3
