# Impermeabilització líquida d'acabat superior d'ampit i façana

- Propietat de l'arxiu: CYPE Ingenieros S.A.
- Format: FIEBDC-3/2016
- Programa: Generador de preus de la construcció. CYPE Ingenieros, S.A.
- Data: 21/12/2022
- Divisa: EUR
- Costos indirectes: 3 %
- IVA: 21 %

## N Aïllaments e impermeabilitzacions

### NL Impermeabilitzacions líquides

#### NLF Façanes

**NLF010** m² Impermeabilització líquida d'acabat superior d'ampit i façana.
Impermeabilització líquida d'acabat superior d'ampit i façana, amb dues mans de revestiment continu elàstic impermeabilitzant, Revetón Cubiertas "REVETÓN", Revetón Cubiertas "REVETÓN", acabat mat, color blanc, 1 l/m² i de 1,2 mm d'espessor mínim, prèvia aplicació d'una mà d'emprimació de dos components, a base de resina epoxi en dispersió aquosa "REVETÓN", incolora, acabat setinat.
Criteri de valoració econòmica: El preu no inclou l'element de protecció.
Inclou: Neteja i preparació de la superfície. Aplicació de l'emprimació. Aplicació de l'impermeabilitzant.
Criteri d'amidament de projecte: Superfície mesurada segons documentació gràfica de Projecte.
Criteri de mesura d'obra: Es mesurarà la superfície realment executada segons especificacions de Projecte.

| Codi | Ut | Descripció | Rendiment | Preu | Import |
|---|---|---|---|---|---|
| mt15rer010b | l | Emprimació de dos components, a base de resina epoxi en dispersió aquosa "REVETÓN", incolora, acabat setinat, per a aplicar amb brotxa, corró o pistola. (material) | 0.2 | 36.05 | 7.210 |
| mt15rer100a | l | Revestiment continu elàstic impermeabilitzant, Revetón Cubiertas "REVETÓN", a base de copolímers acrílics en dispersió aquosa, diòxid de titani i pigments estenedors seleccionats, acabat mat, color blanc, amb resistència als raigs UV i als àlcalis, per a aplicar amb brotxa, corró o pistola. (material) | 1 | 8.76 | 8.760 |
| mo032 | h | Oficial 1ª aplicador de productes impermeabilitzants. (mà d'obra) | 0.167 | 27.5 | 4.593 |
| mo070 | h | Ajudant aplicador de productes impermeabilitzants. (mà d'obra) | 0.167 | 24.46 | 4.085 |
| % | % | Costos directes complementaris | 2 % | 24.648 | 0.493 |
|  |  | Costos directes |  |  | 25.141 |

Residus:
- col·locació: mt15rer010b; factor de residu 0.03
- col·locació: mt15rer100a; factor de residu 0.042582

## Recursos

**mt15rer010b** l Emprimació de dos components
Dades tècniques: Cost energètic 95.746 MJ; Emissió de CO2 3.641 kg; Codi LER 17 09 04; Massa de l'element 1.1 kg; Volum 0.000733 m3
Residus:
- embalatge: re150104 Envasos metàl·lics. (component de residu); rendiment 0.064 kg; Codi LER 15 01 04; Massa de l'element 1 kg; Volum 0.001667 m3

**mt15rer100a** l Revestiment continu elàstic impermeabilitzant
Dades tècniques: Cost energètic 96.841 MJ; Emissió de CO2 3.686 kg; Codi LER 17 09 04; Massa de l'element 1.28 kg; Volum 0.000853 m3
Residus:
- embalatge: re150104 Envasos metàl·lics; rendiment 0.055 kg
