# Pintura anticarbonatació

- Propietat de l'arxiu: CYPE Ingenieros S.A.
- Format: FIEBDC-3/2016
- Programa: Generador de preus de la construcció. CYPE Ingenieros, S.A.
- Data: 21/12/2022
- Divisa: EUR
- Costos indirectes: 3 %
- IVA: 21 %

## R Revestiments i extradossats

### RL Tractaments superficials de protecció

#### RLB Anticarbonatació

**RLB010** m² Pintura anticarbonatació.
Aplicació manual de dues mans de pintura anticarbonatació opaca "REVETÓN", a base de resines de copolímers acrílics, uretans, diòxid de titani i pigments estenedors seleccionats, color blanc, acabat mat, textura llisa, (rendiment: 0,113 l/m² cada mà), per a la protecció del formigó o morter enfront de la carbonatació i ambients agressius contaminats.
Inclou: Neteja de la superfície suport. Aplicació d'una mà de fons i una mà d'acabat.
Criteri d'amidament de projecte: Superfície mesurada segons documentació gràfica de Projecte.
Criteri de mesura d'obra: Es mesurarà la superfície realment executada segons especificacions de Projecte.

| Codi | Ut | Descripció | Rendiment | Preu | Import |
|---|---|---|---|---|---|
| mt27tsr010b | l | Pintura anticarbonatació opaca "REVETÓN", a base de resines de copolímers acrílics, uretans, diòxid de titani i pigments estenedors seleccionats, color blanc, acabat mat, textura llisa, impermeable a l'aigua de pluja, permeable al vapor d'aigua, autonetejable, antifloridura i antiverdet i resistent als raigs UV i als àlcalis; per a aplicar amb brotxa, corró o pistola. (material) | 0.226 | 8.8 | 1.989 |
| mo038 | h | Oficial 1ª pintor. (mà d'obra) | 0.19 | 27.5 | 5.225 |
| mo076 | h | Ajudant pintor. (mà d'obra) | 0.19 | 24.46 | 4.647 |
| % | % | Costos directes complementaris | 2 % | 11.861 | 0.237 |
|  |  | Costos directes |  |  | 12.098 |

Residus:
- col·locació: mt27tsr010b; factor de residu 0.055

## Recursos

**mt27tsr010b** l Pintura anticarbonatació opaca "REVETÓN"
Dades tècniques: Cost energètic 40.210 MJ; Emissió de CO2 1.987 kg; Codi LER 08 01 11; Massa de l'element 1.4 kg; Volum 0.001556 m3
Residus:
- embalatge: re170203 Plàstic. (component de residu); rendiment 0.023 kg; Codi LER 17 02 03; Massa de l'element 1 kg; Volum 0.001667 m3
