# Tractament per igualar la diferència de tonalitats en morters monocapa

- Propietat de l'arxiu: CYPE Ingenieros S.A.
- Format: FIEBDC-3/2016
- Programa: Generador de preus de la construcció. CYPE Ingenieros, S.A.
- Data: 21/12/2022
- Divisa: EUR
- Costos indirectes: 3 %
- IVA: 21 %

## R Revestiments i extradossats

### RQ Sistemes monocapa industrials

#### RQY Reparacions

**RQY010** m² Tractament per igualar la diferència de tonalitats en morters monocapa.
Tractament superficial per igualar la diferència de tonalitats en morters monocapa, mitjançant l'aplicació manual de dues mans de revestiment Cotefilm Ten "REVETÓN", a base de copolímers acrílics en dispersió aquosa, pigments inorgànics estables, diòxid de titani i pigments estenedors seleccionats, color blanc, acabat mat, textura llisa, la primera mà diluïda amb un 20 a 30% d'aigua i la següent diluïda amb un 10 a 20% d'aigua, (rendiment: 0,146 l/m² cada mà).
Criteri de valoració econòmica: El preu inclou la protecció dels elements de l'entorn que puguin veure's afectats durant els treballs.
Inclou: Neteja i preparació de la superfície. Aplicació del producte. Neteja final.
Criteri d'amidament de projecte: Superfície mesurada segons documentació gràfica de Projecte.
Criteri de mesura d'obra: Es mesurarà la superfície realment executada segons especificacions de Projecte.

| Codi | Ut | Descripció | Rendiment | Preu | Import |
|---|---|---|---|---|---|
| mt27pir150g | l | Revestiment Cotefilm Ten "REVETÓN", a base de copolímers acrílics en dispersió aquosa, pigments inorgànics estables, diòxid de titani i pigments estenedors seleccionats, color blanc, acabat mat, textura llisa, impermeable a l'aigua de pluja, permeable al vapor d'aigua i resistent als raigs UV; per a aplicar amb brotxa, corró o pistola. (material) | 0.292 | 11.95 | 3.489 |
| mo038 | h | Oficial 1ª pintor. (mà d'obra) | 0.205 | 27.5 | 5.638 |
| mo076 | h | Ajudant pintor. (mà d'obra) | 0.205 | 24.46 | 5.014 |
| % | % | Costos directes complementaris | 2 % | 14.141 | 0.283 |
|  |  | Costos directes |  |  | 14.424 |

Residus:
- col·locació: mt27pir150g; factor de residu 0.0275

## Recursos

**mt27pir150g** l Revestiment Cotefilm Ten "REVETÓN"
Dades tècniques: Cost energètic 38.098 MJ; Emissió de CO2 1.883 kg; Codi LER 08 01 11; Massa de l'element 1.29 kg; Volum 0.001433 m3
Residus:
- embalatge: re170203 Plàstic. (component de residu); rendiment 0.032 kg; Codi LER 17 02 03; Massa de l'element 1 kg; Volum 0.001667 m3
